# Mosaikschule Dachsanierung
Angebotsaufforderung (GAEB 90, DA83)
DV-Nummer: 26001
Währung: EUR
Auftraggeber: Zweckverband Kinderzentrum Ludwigshafen, Karl-Lochner-Str. 8

## Malerarbeiten
Datum: 05.05.26

### Titel 01 Malerarbeiten

#### Bereich 01.01 Malerarbeiten

*Hinweis*
Grundlagen des Leistungsverzeichnisses sind:
- die Fachregeln des Deutschen Malerhandwerkes
- VOB Teil B und C, neueste Fassung
- alle relevanten DIN Normen
- Verarbeitungsrichtlinien der angebotenen Hersteller

**01.01.1 Brettschichtbinder-Köpfe abschleifen**
Brettschichtbinder-Köpfe gut und vollflächg
abschleifen, mit
einem geeigneten Haftgrund vorstreichen und 2x mit
einer
Mittelschichtlasur auf Lösungsmittelbasis satt deckend
streichen.
Die Arbeitsschutzrichtlinien sind zu beachten und mit
in die Pos.
einzukalkulieren. ca. 3,70m² pro Kopf
Länge: ca. 2,40 m
Höhe: ca. 0,65 m
Stärke: ca. 0,16 m
Menge: 14,000 St

**01.01.2 Brettschichtbinder-Köpfe wie vor beschrieben, 3,10m²**
Brettschichtbinder-Köpfe wie vor beschrieben, jedoch
ca. 3,10 m² pro Kopf
Länge. ca. 1,70 m
Höhe: ca. 0,65 m
Stärke: ca. 0,36 m
Menge: 101,000 St

**01.01.3 Brettschichtbinder-Köpfe wie vor beschrieben, 3,90m²**
Brettschichtbinder-Köpfe wie vor beschrieben, jedoch
ca. 3,90 m² pro Kopf
Länge. ca. 1,70 m
Höhe: ca. 0,85 m
Stärke: ca. 0,36 m
Menge: 5,000 St

**01.01.4 Brettschichtbinder-Köpfe wie vor beschrieben, 2,70m²**
Brettschichtbinder-Köpfe wie vor beschrieben, jedoch
ca. 2,70 m² pro Kopf
Länge. ca. 1,00 m
Höhe: ca. 1,10 m
Stärke: ca. 0,20 m
Menge: 30,000 St

**01.01.5 Brettschichtbinder-Köpfe wie vor beschrieben, 2,90m²**
Brettschichtbinder-Köpfe wie vor beschrieben, jedoch
ca. 2,90 m² pro Kopf
Länge. ca. 1,00 m
Höhe: ca. 1,20 m
Stärke: ca. 0,20 m
Menge: 38,000 St

**01.01.6 Fahr-- bzw. Arbeitsgerüst nach DIN 4420**
Fahr-- bzw. Arbeitsgerüst nach DIN 4420 um die
Arbeiten an
den Binderköpfen auszuführen über die gesamte Zeit der
Arbeiten. Die Leistung erstreckt sich über liefern,
vorhalten und
nach Beendigung der Arbeiten wieder abzubauen und
abzutransportieren.Arbeitshöhe bs 3,00m.
Menge: 1,000 psch

*Hinweis*
Eventuell anfallende Taglohnstunden  dürfen nur mit
Zustimmung des Auftraggebers  und auf  Weisung der
Bauleitung ausgeführt werden.
Sie sind täglich zu rapportieren und von der Bauleitung
abzeichnen zu lassen.

**01.01.7 Stundenlohnarbeiten Facharbeiter**
Menge: 16,000 h

**01.01.8 Stundenlohnarbeiten Helfer**
Menge: 16,000 h

USt %: 19,00
